# Energetische Sanierung Pumpen ZKW Zeitz
Angebotsaufforderung (GAEB DA XML 3.3, DA83)
Projekt: 30288412
Währung: EUR
Nebenangebote zugelassen: ja
Erstellt mit: GXML Toolbox V3.3 R20230829, iTWO_64 V12.0.896, 02.03.2026

## 1 Energetische Sanierung Pumpen ZKW Zeitz
Datum: 02.03.2026
EP-Anteile: Löhne; Stoffe; Geräte; Sonstiges

*Hinweis: Bewerbungsbedingungen*
Die Montage der Pumpenanlage, die Installation der EMSR-Technik sowie die Inbetriebnahme der Anlage stellen wesentliche Leistungen dar und sind durch den Auftragnehmer selbst auszuführen. Der Einsatz von Nachunternehmern ist nur für untergeordnete Leistungen zulässig und mit Angebotsabgabe verbindlich zu benennen (Formblatt Nachauftragnehmererklärung). Der Auftragnehmer behält sich vor, Nachunternehmer abzulehnen oder deren Austausch zu verlangen.

*Hinweis: Baubeschreibung*
Energetische Sanierung der Pumpentechnik des ZKW
Göbitz (Zeitz)

Der Eigenbetrieb Abwasserbeseitigung Zeitz plant auf dem Zentralklärwerk Göbitz (Zeitz) den Austausch von Aggregaten. Es sollen energetisch effizientere Aggregate eingesetzt werden, um die Energiebilanz der Gesamtanlage zu verbessern.
Ein Austausch soll bei den folgenden Aggregaten erfolgen:

| Bereich | Aggregat (aktuelle Funktion) | Ausführung |
| --- | --- | --- |
| Zulaufpumpwerk | Zulaufpumpe 3 (Reserve) / Zulaufpumpe 4 (Ausbaureserve) | Tauchmotorpumpe |
| Rücklaufschlamm-pumpwerk | Rücklaufschlammpumpe 3 (Reserve) | Trocken aufgestellt |

Durch eine geplante Änderung im Prozessleitsystem in 2026 werden diese Pumpen zukünftig nicht mehr als Reservepumpen deklariert und eingesetzt, sondern sollen jeweils als reguläre Zulauf- bzw. Rücklaufschlammpumpe betrieben werden.

Die Ausschreibung umfasst die folgenden Leistungen:
- Rückbau von zwei Pumpen im Zulaufpumpwerk und einer Pumpe im Rücklaufschlammpumpwerk
- Rückbau von Frequenzumrichtern und elektrischen Komponenten
- Betriebsfertige Installation von 2 Tauchmotorpumpen inkl. Führungsstange
- betriebsfertige Installation von 1 trocken aufgestellter Pumpe
- Installation von Frequenzumrichtern und Peripherie inkl. Verkabelung
- Errichtung eines zusätzlichen Schaltschranks für Zulaufpumpe 3, da im vorhandenen Schrank nicht genügend Platz vorhanden ist

Im Zulaufbauwerk ist eine neue Krananlage vorhanden, wobei deren Statik noch geprüft werden muss. Voraussichtlich ab März 2026 ist der neue Kran funktionsbereit und kann für die Demontage der alten Pumpen und die Montage der neuen Pumpen eingesetzt werden.

Die Demontage / Montage ist jeweils nur in einem Zeitfenster von ca. 6 Stunden möglich. Über einen längeren Zeitraum kann der Zulauf nicht abgestellt werden. Nach Rücksprache ist eine längere Abschaltung des Zulaufs in den Nachtzeiten möglich. Zu kalkulieren ist eine Aufteilung der Arbeiten zur Demontage und Montage gemäß dem maximal zur Verfügung stehenden Zeitfenster von 6 Stunden, auch wenn dies mehrere Einsätze erfordert und eine Unterbrechung der Arbeiten bedingt.

Die Rücklaufschlammpumpen können über einen vorhandenen Portalkran eingebracht werden. Ebenso können die installierten Pumpen über den Kran aus dem Bauwerk herausgehoben werden. Für die Rücklaufschlammpumpen gibt es keine zeitliche Einschänkung für die Montage und Demontage.

Verladung und Transport außerhalb der Bauwerke ist durch den Bieter zu erbringen und einzukalkulieren.

Für die Demontage- und Montagearbeiten notwendige Baustelleneinrichtung wird nicht gesondert vergütet und ist einzukalkulieren.

Anlagen zum Leistungsverzeichnis:
- Bauwerkszeichnung Zulaufpumpwerk
- Bauwerkszeichnung Rücklaufschlammpumpwerk

*Hinweis: Zusätzliche Vertragsbedingungen*
1. Leistungs- und Lieferumfang

Der AN hat die technische Gesamtkonzeption seines Angebotsumfanges auf ihre Funktionalität zu überprüfen. Er trägt die Verantwortung für die ordnungsgemäße Funktion der Anlage.

Sämtliche in der Leistungsbeschreibung aufgeführten Leistungen und Lieferungen sind für die Erstellung der kompletten Anlage im betriebsfertigen Zustand zu verstehen.

Die Montage der Pumpenanlage, die Installation der EMSR-Technik sowie die Inbetriebnahme der Anlage sind wesentliche Leistungen und durch den Auftragnehmer selbst auszuführen. Eine Übertragung dieser Leistungen auf Nachunternehmer ist unzulässig. Weitere Nachunternehmer sind mit Angebotsabgabe verbindlich zu benennen. Der Auftragnehmer darf Leistungen nur an die benannten Nachunternehmer übertragen.

Der Bieter hat dem Angebot eine Aufstellung seiner sämtlichen Leistungen und Lieferungen mit ausführlicher Beschreibung der Geräte mit Hersteller-, Typen- und Leistungsangaben sowie Spezifikation der für eine betriebsfertige Installation erforderlichen Einzelteile beizufügen.

Eventuelle Zweifel über Art und Umfang der anzubietenden Leistungen und Lieferungen sind vor Angebotsabgabe zu klären.

Ein Vor-Ort-Termin vor Angebotsabgabe wird empfohlen und kann nach telefonischer Absprache mit Herrn Kellermann, Tel. 03442441918 vereinbart werden.
Die Arbeitszeiten auf der Kläranlage sind auf Montag bis Donnerstag von 07:00 bis 16:30 Uhr und Freitag von 07:00 bis 13:00 Uhr festgelegt. Abweichende Arbeitszeiten können bei besonderer Erfordernis zwischen dem Auftraggeber (AG) und dem Auftragnehmer (AN) einvernehmlich abgestimmt werden. Hierdurch entstehende Mehraufwendungen sind in die Einheitspreise einzukalkulieren und werden nicht separat vergütet.

Alle erforderlichen Arbeits-, Schutz-, Trag- und sonstigen Gerüste bis 3,5 m Arbeitshöhe sind in die Einheitspreise einzukalkulieren, soweit dafür in den Positionen des Leistungsverzeichnisses nicht entsprechende Ansätze enthalten sind. Alle erforderlichen Arbeits-, Schutz-, Trag- und sonstigen Gerüste mit einer Höhe über 3,5 m Arbeitshöhe werden mit einer gesonderten Position vergütet. Eine besondere Vergütung für Auf- und Abbau, Umsetzen, Miete, Vorhalten etc. erfolgt nicht. Für die ordnungsgemäße Einrichtung und Unterhaltung entsprechend der UVV haftet der AN.

Wenn nach Vereinbarung mit anderen Firmen, Teile vorhandener Gerüste für die Ausrüsterfirma länger vorgehalten werden, sind finanzielle Regelungen direkt zwischen den Firmen zu treffen.

Die Lieferungen erfolgen frei Verwendungsstelle einschließlich Abladen und eventuell zusätzlicher Transporte innerhalb der Baustelle bei Zwischenlagerungen. Die Kosten für Verpackung, Fracht und Versicherung sind in die jeweiligen Einheitspreise einzurechnen.

Die Montage versteht sich einschließlich Gestellung aller nach dem Abladen erforderlichen Hilfskräfte und Hilfskonstruktionen, Hebezeuge, Kranfahrzeuge und sonstiger Geräte. Die Kosten hierfür sind in die jeweiligen Einheitspreise einzurechnen.

2. Preisgleitklausel
Die angebotenen Preise sind Festpreise bis zur Abnahme.

3. Ausführungsunterlagen
Der AN erhält Bestandspläne im PDF- Format, Sämtliche für Leistungen und Lieferungen des AN am Bauwerk erforderlichen Abmessungen sind auf ihre Richtigkeit zu überprüfen.

4. Verletzung von Schutzrechten
Mit Angebotsabgabe erklärt der Bieter, dass in dem Angebotspreis auch alle Kosten für die Benutzung von fremden Patenten, Gebrauchsmustern oder Warenzeichen enthalten sind.

5. Versicherungspflicht und Haftung
Der Unternehmer hat die berufsgenossenschaftlichen Unfallverhütungsvorschriften durch geeignete Sicherheitsvorkehrungen zu erfüllen und eine sichere Durchführung der Arbeiten zu gewährleisten.

Er übernimmt die alleinige Haftung für sämtliche Personen-, Sach- und Vermögensschäden, die schuldhaft aus Anlass seiner Arbeiten oder als deren Folge entstehen. Eine Erklärung, dass der Bieter für Lieferung, Transport und Montage gegen Haftpflicht versichert ist, ist dem Angebot beizufügen.

Die Höhe der Versicherung muss mindestens betragen:
" für Personenschäden min. 5 Mio. €
" für Sach- und Vermögensschäden min. 2 Mio. €

Ein Nachweis ist bei Vertragsabschluss zu erbringen.

Bis zur Übernahme der betriebsfertig montierten Lieferungen durch den Auftraggeber (Zeitpunkt der Abnahme) haftet der Unternehmer für alle Beschädigungen, Mängel und Diebstahl an seinen Lieferungen und Leistungen. Er hat sich gegen diese Gefahren ausreichend zu versichern, insbesondere eventuell notwendige Vorkehrungen zur Bewachung zu treffen. Ein entsprechender Nachweis ist ebenfalls bei Vertragsabschluss zu erbringen.

Durch den Einsatz der Bauleitung des Bauherrn wird der Auftragnehmer nicht von der vollen und alleinigen Verantwortung für die Einhaltung der gesetzlichen und fachlichen Vorschriften entbunden.

6. Aufmaß und Abrechnung (VOB/B § 14.2)
Wenn kein gemeinsames Aufmaß mehr möglich ist bzw. sonstige Abrechnungsnachweise fehlen, so gilt die Feststellung der Bauleitung des Bauherrn.

Die Schlussrechnung wird erst nach vollständig erbrachter Leistung angenommen. Zur vollständig erbrachten Leistung gehört u. a. auch die Übergabe von Bestandsplänen, Betriebs- und Wartungsvorschriften und der technischen Dokumentation für die vom AN erstellten Anlagen.

7. Außervertragliche Leistungen
Es bleibt vorbehalten, einzelne Positionen ganz oder teilweise entfallen zu lassen.

Mehrleistungen dürfen nur nach vorheriger Zustimmung des AG erbracht werden.

8. Güteprüfung
Als vereinbart gilt, dass Güteprüfungen vom AG nach seiner Wahl angeordnet werden können. Insbesondere für
"  Korrosionsschutz
"  Werkstoffe
"  Verbindungsmittel und Schweißarbeiten

Die Güteprüfungen können in der Werkstatt, Fabrik usw. des AN oder auf der Baustelle stattfinden.

Der AN ist verpflichtet, auf Aufforderung oder unaufgefordert, wenn eine Werksabnahme vereinbart ist und die Prüfung durch die Weiterführung der Arbeiten erschwert wird, den AG rechtzeitig über den Fertigungsstand zu informieren.

9. Abnahmebescheinigung o.ä.
ZÜS-Abnahmen, PTB-Bescheinigungen, Messprotokolle usw. sind vom Auftragnehmer zu beschaffen, soweit sie für die Inbetriebnahme der gelieferten Geräte oder für die Schlussabnahme erforderlich sind.

10. Inbetriebnahme vor Abnahme
Teile der Leistung können vom Auftraggeber vor der Abnahme benutzt werden, ohne dass dies einer Abnahme nach VOB B § 12.5.2 entspricht. Es hat eine förmliche Abnahme stattzufinden.

11. Erfüllungsort und Gerichtsstand
Erfüllungsort: Göbitz (Sachsen-Anhalt)
Gerichtsstand: Das für den Auftraggeber zuständige Gericht.
12. Ablaufplan
Bindefrist Angebot: 30.06.2026
Vertragsabschluss: Voraussichtlich 30.06.2026
Montageplanung bis 31.07.2026
Lieferzeit bis 01.10.2026
Rück- und Einbau bis 30.12.2026 inkl. Inbetriebnahme

*Hinweis: Ergänzung der Zusätzlichen Technischen Vertragsbedingungen*
1. Allgemeine Regelwerke
- die Unfallverhütungsvorschriften (UVV) und Auflagen der Überwachungs- und Aufsichtsbehörden,
- das Produktsicherheitsgesetz und die zugehörigen Verordnungen, sowie die Betriebssicherheitsverordnung,
- die VDE-Bestimmungen,
- die zur Zeit der Ausführung gültigen, einschlägigen DIN (EN, ISO)- Normen und Vorschriften und sonstigen amtlich anerkannten Richtlinien (insbesondere Maschinenrichtlinie und ATEX-Richtlinie),
- die allgemein anerkannten Regeln der Technik.
2. Materialien
Der gesamte Lieferumfang darf nur aus werksneuem Material bestehen. Bei der Wahl unterschiedlicher Materialien sind diese so miteinander abzustimmen, dass eine elektrolytische Korrosion ausgeschlossen ist (galvanische Trennung). Edelstahl ist von anderen Metallen durch Kunststoffscheiben, Kunststoffhülsen und Dichtungen elektrolytisch zu trennen.

3. Überprüfung / Verantwortung
Nach Auftragserteilung hat der Auftragnehmer alle vorgesehenen Materialien, Stromanschlusswerte der Maschinen, vorgesehene Grenzwerte, Steuerung usw. zu überprüfen und auf Funktion und Richtigkeit zu kontrollieren. Der Auftragnehmer hat für alle zu liefernden Teile die volle Verantwortung zu übernehmen. Bei Unstimmigkeiten ist die Projektleitung bzw. das Planungsbüro zu benachrichtigen.

Die vom Auftraggeber zur Verfügung gestellten Unterlagen und die Bauwerke hat der Auftragnehmer "vor Ort" bezüglich der Maße zu prüfen und als Basis für Werk- und Installationspläne, für Montage usw. zu verwenden.

4. Werkstoffe
Alle zum Einsatz kommenden Werkstoffe müssen für den jeweiligen Verwendungszweck bzw. für die vorgesehene Werkstoffkombination geeignet und nach den allgemein anerkannten Regeln der Technik (a.a.R.d.T.) verarbeitet sein. Soweit eine Normung besteht, dürfen nur normgerechte Bauteile eingebaut werden.

5. Korrosionsschutz / Oberflächenbehandlung
Es gelten die einschlägigen Normen, Richtlinien und Vorschriften für den Korrosionsschutz und die Oberflächenbehandlung. Im Besonderen wird auf das Merkblatt ATV-DVWK-M 263 hingewiesen. Grundsätzlich muss das komplette Korrosionsschutzsystem eines Anlagenteils mit den Materialien eines Herstellers aufgebaut werden. Die Hersteller-Richtlinien und Verarbeitungshinweise sind unbedingt zu beachten.

*Hinweis: Vorschriften und Normen EMSR*
Für die Errichtung elektrischer Anlagen, Steuerungen,Schaltschränke, Schwachstromnetze und dergleichen gelten folgenden Vorschriften und Richtlinien in der neuesten Fassung:
- DIN EN ISO 16484 Internationale Norm Gebäudeautomation- VDI 3814 basierend auf Internationaler Norm Gebäudeautomation mit nationalen Standards
Mit der Grundlage zur Auslegung der Gebäudeautomation
Die Auslegung der Gebäudeautomation erfolgt auf Grundlage der:
- Anlagen- und Strangschemata der TGA mit eingetragenen MSR-Stellen und Leistungsangaben
- GA Schema zur Gesamttopologie des GA Systems
- GA Funktionslisten (Datenpunktlisten) Überspannungsschutz
Der Überspannungsschutz ist als Mittelschutz (Typ 2) 4-polig für die Einspeisung in den Schaltschrank, in steckbarer Ausführung als Basiselement zum Einbau in Verteilungen, komplett mit Hilfskontakt sowie Feinschutz (Typ 2) passend zum DDC- Fabrikat zur optischen Signalisierung zu montieren. Zudem wird zwischen dem ISP und allen GA-Geräten die außerhalb des Gebäudes führen ein Überspannungsschutz vorgesehen. Eine einfache Störmeldung des Überspannungsschutzes ist auf die DDC aufzuschalten.

*Hinweis: Hinweistext Kabel, Leitungen und Verlegesysteme*
Die Kabel und Leitungen sind gemäß der Verlegungsart,einschl. Klein- und Befestigungsmaterial wie Schrauben, Dübel, Nägel, Schellen usw., anzubieten.
Alle Leitungen sind mit Zielbezeichnung zu versehen.
In Teillängen verlegen.
Kabel und Leitungen im Bereich von Unterdecken oder Kanälen (Flurquerungen) mit Anforderungen an den Feuerwiderstand (F30/F60/F90) ist die Verwendung von Installationssystemen aus Kunststoff nicht statthaft. Hier sind ggf. Bügelschellen etc. aus Metall zuverwenden.Gleiches gilt für die zu verwendenden Befestigungssysteme (Dübel). Die Sicherstellung dieser Maßnahme obliegt dem AN und ist gemeinsam mit derörtlichen Bauleitung abzustimmen. Die Kabel und Leitungen besitzen das VDE-Zeichen. Funktionserhaltkabel dürfen nur als einheitlichesgeprüfes Verlegesystem entsprechend DIN VDE 4102 Teil 12 installiert werden.

Kabel, welche Wände durchdringen sind grundsätzlich gebündelt und gerade und parallelführend durch die Wände und Decken zu führen. Dabei ist dieZwickelbildung zu vermeiden. Bündel sind von max. 10 cm Durchmesser zulässig.Kabel mit einem Durchmesser vonmehr als 3 cm sind grundsätzlich als Einzelkabel durch Durchbrüche zu führen. Die Belegung der Durchbrüche mit Kabeln darf 60% des Querschnitts des Durchbruches nicht überschreiten. Sollen oder müssen Kabel durch Durchbrüche geführt werden, welche bereits oder gleichzeitig mit Medienleitungen anderer Gewerke belegtsind, so ist dieses vorher mit der Fachbauleitungabzustimmen.

Kosten für kleinere Einzelbohrungen (10-30 mm) die für Kosten für kleinere Einzelbohrungen (10-30 mm) die für Einzelleitungen im Rahmen der Installation erforderlich sind, sowie kleinere Ausschnitte (-50 mm Durchmesser) in Ständerwände sind innerhalb der Kosten für Kabel und Leitungen zu kalkulieren.

*Hinweis: Hinweis Explosionsschutz*
Bei dem Zulaufpumpwerk handelt es sich um einen explosionsgefährdeten Bereich (Ex-Zone). Es sind allgemeine Vorschiften der DGUV und UVV zu beachten und den Weisungen des Kläranlagenpersonals folge zu leisten.

*Hinweis: Anlagen zum LV*
Anlage A1:Bauwerkszeichnung Zulaufpumpstation

Anlage A2:  Bauwerkszeichnung RLS-Pumpstation

### Bereich 1 Zulaufpumpwerk

#### Abschnitt 1.1 Demontage

**1.1.10 Abbruch Pumpen mit Außerbetriebnahme**
Abbruch Pumpe, Fördermedium Schmutzwasser, Gehäuse aus Gusseisen, Motorpumpe, mit Elektromotor, im Rahmen einer Totalabbruchmaßnahme, nicht schadstoffbelastet,
Abfall ist nicht gefährlich, Einzelgewicht über 1000 bis 1500 kg, Ausführung innerhalb des Bauwerks, Erschwernis gemäß Vorbemerkungen, Geräteeinsatz ist möglich, max. Gesamtgewicht der Geräte ohne Beschränkung, Ausführung staubarm TRGS 559, aufgenommene Stoffe zur Entsorgung sortieren, sammeln, in vom AN gestellten Behälter lagern.
Die zu entsorgenden Stoffe gehen in das Eigentum des AN über und müssen durch diesen entsorgt werden.
Menge: 2,000 St
HOAI: 5

**1.1.20 Rückbau weiterer vorhandenen Komponenten**
Rückbau vorhandener Komponenten inkl. Fußkrümmer, Führungsseil und Befestigungsmittel.
Aufgenommene Stoffe zur Entsorgung sortieren, sammeln, in vom AN gestellten Behälter lagern.
Die zu entsorgenden Stoffe gehen in das Eigentum des AN über und müssen durch diesen entsorgt werden.
.
Menge: 2,000 St

#### Abschnitt 1.2 Pumpen

**1.2.10 Tauchmotorpumpe inkl. Montage**
Tauchmotorpumpe, ausgeführt als vertikales, überflutbares Blockaggregat in Nassaufstellung, einstufig, mit Motor nach VDE-Richtlinie

Betriebsdaten:
Fördermedium: Rohabwasser, kommunal, ungereinigt
Mediumtemperatur: ca. 5 - 25 °C
Dichte: ca. 1030 kg/m3
Einbautiefe: 4,50 m
Anschluss Flanschkrümmer: DN 300

Förderstrom: 828 m³/h, über FU stufenlos verstellbar
Förderhöhe geodätisch: 8,20 m
Förderhöhe gesamt: 8,54 m

Ausführung und Werkstoffe:
1. Pumpenaggregat:
Laufradform: Radiales geschl. Mehrkanalrad
Freier Kugeldurchgang: min. 100 mm
Pumpendrehzahl: max. 1000 U/min
Gehäuse: Grauguss EN-GJL-250
Kühlmantel: CrNiMo-Stahl 1.4571
Laufrad: Grauguss EN-GJL-250
O-Ring: Nitrilkautschuk NBR
Wellenschutzhülse: Chrom-Stahl 1.4021+QT800
Schraube: Edelstahl

2. Motor:
Regelbarer Elektromotor, Motor ausgelegt für den Betrieb mit Frequenzumrichter bis 50 Hz.
Anschlussleitung längswasserdicht vergossen, geschirmte Steuer- und Kraftleitung 15 m.
Motor mit geschlossenem Kühlmantel

Einschaltart: Frequenzumrichter
Leistungsreserve: mindestens 25 %
Nennspannung / Frequenz: 400 V / 50 Hz
Nennleistung: 24,67 kW
Schutzart: IP 68
EX-Schutz: T3, ATEX II 2G
Energieeffizienz: IE 3
einschließlich Fußkrümmer

liefern, montieren, anschließen und inbetriebnehmen

Hersteller und Typ 'KSB KRTD 300-402/458XFG-K IE3'
oder gleichwertig,

Bieterangaben:
Gew.Fabrikat: '....................................................'

Typ: '....................................................'

Motornenndaten:
Nennspannung/-frequenz:  400 V / 50 Hz
Nennstromstärke: '....................................................' A

Leistungsfaktor cos j: '....................................................'

Wirkungsgrad: '....................................................' %
Menge: 2,000 St

**1.2.20 Führungsseil für Tauchmotorpumpe**
Edelstahl V2 A
Länge: ca. 5 m
Tragkraft : bis 1.250 kg
liefern und montieren
Menge: 2,000 St

**1.2.30 Vertikale Nassaufstellung**
Gleitklaue für stabile, schwingungsarme Doppelrohrführung für stationäre, vertikale Nassaufstellung, zum Anschluss an schraubenlosen Kupplungsfuß.  Einrohr-/Seilführungen sind nicht zugelassen.
Kupplungsfuß inkl. Befestigungsmaterial
Menge: 2,000 St

#### Abschnitt 1.3 Rohre und Armaturen

**1.3.10 Rohrschnitt Edelstahlrohr geschweißt DN300**
*** EP-Aufgliederung gefordert
*** Bedarfsposition mit GB
Rohrschnitt an einzelnen Rohren, an Druckrohrleitungen für Abwasser, geschweißt, aus Edelstahl, DN 300, PN10

Der Rohrschnitt ist in einem Ex-geschützten Bereich auszuführen. Die Arbeiten dürfen erst nach Freimessen und Freigabe durch den AG erfolgen. Während der Arbeiten werden durch den AG permanent Messungen durchgeführt. Es sind den Anweisungen des AG unverzüglich Folge zu leisten.
Menge: 2,000 St
Leistungsbereichkatalog: 043

**1.3.20 Flanschverbindung DN 300**
*** EP-Aufgliederung gefordert
Flanschverbindung zwischen Pumpe und Rohrleitung, bestehend aus
- Gummi-Stahl Flaschdichtung DN 300 PN 10 325*378 mm NBR
- Montagematerial
- Arbeitsleistung

Inkl. Aufmaß und Werkplanung durch AN
Menge: 2,000 St
Leistungsbereichkatalog: 043

**1.3.30 Rohrverbindung Rohrkupplung DN400**
*** EP-Aufgliederung gefordert
*** Bedarfsposition mit GB
Lösbare Rohrkupplung, mit progressivem Dichtprinzip und progressivem Verankerungseffekt.

Nennweite DN 400, Außendurchmesser 406 mm

Zur axial zugfesten, druckschlagsicheren, auswinkelbaren Verbindung von glattendigen Metallrohren und Formteilen mit verlängerten Schenkeln, ohne Rohrenden-Bearbeitung und ohne Anbringung besonderer Fixpunkte. Gehäuse bestehend aus Spannlasche, Innengehäuse und Sattel. Spannlasche und Sattel gefertigt aus Lean Duplex 1.4162, Innengehäuse gefertigt aus Edelstahl 1.4404, Verschlussteile aus Edelstahl 1.4404, Vollbolzen, Schrauben A4-80, MoS2 trocken beschichtet. Dichtung EPDM.

In die Position ist die Kontrolle des Außendurchmessers der Rohrleitung durch den AN einzukalkulieren.

liefern und montieren
Menge: 2,000 St
Leistungsbereichkatalog: 043

#### Abschnitt 1.4 EMSR

*Hinweis: Feldgeräte*

**1.4.10 Frequenzumrichter 30kW Motor-Bemessungsleistung von 33,9 kW**
Frequenzumrichter, mit variabler übergeordneter Drehzahlverstellung von Asynchron- und Synchron-Reluktanzmotoren für Pumpen, leerlauf-, kurzschluss- und rückspeisungsfest, Motorfangschaltung, min./max. Drehzahlbegrenzung einstellbar, Über- und Unterspannungsbegrenzung, Stromrampenfunktion sowie Temperatur- und Überstromschutz, Motor Bemessungsleistung 30,0 kW, Motor-Bemessungsspannung 400 V AC, Stellsignal 0 (4) bis 20 mA, mit Kontakteingang für Betriebsfreigabe mit potentialfreiem Sammelstörmeldekontakt, belastbar bis 230 V/2 A, mit analogem Ausgangssignal 0 (2) bis 10 V oder 4 bis 20 mA für Motorfrequenz, funkentstört DIN EN 55011 (VDE 0875-11) Klasse A, Umgebungsbedingungen -20 bis 50 Grad C und 5 bis 90 % relative Umgebungsfeuchte, als Schaltschrankeinbau auf Montageplatte, Schutzart IP 2X DIN EN 60529 (VDE 0470-1), mit separater Anzeige- und Bedieneinheit, einschl. Anschlussleitung und Stecker.

Eigenschaft
PID-Regler für Motor und Prozess
Nennausgangsleistung 30,0 kW
Nennausgangsstrom: 57,8 A
Nenneingangsfrequenz 50 - 60 Hz
Nenneingangsspannung 380 (-10 %) - 480 (+10 %) V

Niederspannungsrichtlinie 2014/35/EU, EN 61800-5-1:2007
Maschinenrichtlinie 2006/42/EG, EN 61800-5-2:2007
EMV-Richtlinie 2014/30/EU, EN 61800-3:2004 + A1:2012
RoHS-Richtlinie 2011/65/EU

Hersteller und Typ 'Danfoss VLT Aqua Drive FC202P30KT' oder gleichwertig,
Bieterangaben:
Gew. Fabrikat: '....................................................'

Typ: '....................................................'

Steuerspannungsversorgung: '....................................................'

inkl. Montagematerial und Zubehör
Menge: 2,000 St

**1.4.20 Sanftstarter 37kW/400V**
mit Überbrückungskontakt und Thyristorschaltung
Betriebsstrom bei 40°C max. 63A bei 400V abgegebene Leistung 30kW
mit Hilfskontakte für SSM/BM/Bypass
Ansteuerung über 24V

Hersteller und Typ 'MCD201037T4 oder gleichwertig,

Bieterangaben:
Gew. Fabrikat: '....................................................'

Typ: '....................................................'

Steuerspannungsversorgung: '....................................................'

inkl. Montagematerial und Zubehör
Menge: 2,000 St

**1.4.30 Motorschutzschalter 30,0 kW**
Motorschutzschalter DIN EN IEC 60947-4-1 (VDE 0660-102), Gebrauchskategorie AC-3, 3-polig, mit Drehantrieb, geeignet für Motoren der Bauart EEx e, Phasenausfallempfindlichkeit, Schutzart IP 2X DIN EN 60529 (VDE 0470-1), frontseitig, fingersicher DIN EN 50274 (VDE 0660-514), zur Montage auf Tragschiene DIN EN 60715 (VDE 0660-520), Bemessungsbetriebsspannung 400 V AC, Bemessungsbetriebsleistung 30,0kW, Hinweise mit Normalhilfsschalter 1 S und 1 Ö, Gebrauchskategorie AC-15/DC-13, mit Strombegrenzung, Kurzschlussfestigkeit 100 kA, mit Hochleistungsschaltantrieb als Kompaktstarter und Hilfsschalter 1 S und 1 Ö, Gebrauchskategorie AC-15/DC-13, Bemessungsbetätigungsspannung 230 V AC.

Hersteller und Typ 'Siemens Sirius 3RV2031-4VA15' oder gleichwertig,

Bieterangaben:
Gew. Fabrikat: '....................................................'

Typ: '....................................................'

inkl. allem Montagematerial und Zubehör
Menge: 2,000 St

**1.4.40 EX Zone 2 Sicherheitsschalter 400V 63A**
Schalter 3+2-pol. passend zum Motor, für Aufputzmontage, abschließbar, Ausführung mit Griff, Hilfskontakt: nacheilend EIN voreilend AUS
Bemessungsbetriebsstrom 63A
Schaltleistung 400V bis 30kW
einschl. Kabeleinführungsstutzenmit Zugentlastung,
Lieferung und Montage in EMV-gerechter Ausführung
Schutzart IP66

Hersteller und Typ 'Sicherheitsschalter STAHL 8150/5-V37-306' oder gleichwertig,

Bieterangaben:
Gew. Fabrikat: '....................................................'

Typ: '....................................................'

inkl. allem Montagematerial und Zubehör
Menge: 2,000 St

**1.4.50 E-Klemmkasten Edelstahl AISI 304 EX Zone 2**
EX E-Klemmkasten Edelstahl AISI 304 inkl. Verschraubung

Klemmenkasten Ex-e, komplett verdrahtet und bestückt
400 mm x 400 mm x 150 mm
Ex-e-zugelassen, Montage in Zone 2
Rechtwinklige Dichtungskante
Betriebsspannunng bis 1100VAC
Schutzart IP66, einschl. Klemmen passend zum System

Hersteller und Typ 'Rittal 9403.600' oder gleichwertig,

inkl. Montage, Dichtungen, Beschriftung und Kleinmaterial.
Menge: 2,000 St

**1.4.60 Verschraubung Edelstahl AISI 404**
Verschraubungen passend zum Außendurchmesser der Kabel
Ausführung in Edelstahl, EMV und IP68, passend zum System
inkl. Erdungseinsatz und O-Ring

inkl. Montage, Dichtungen, Beschriftung und Kleinmaterial
Menge: 8,000 St

*Hinweis: Schaltschrank*

**1.4.61 Schaltschrank Anreihschranksystem 1-Türig 800x2000x500 (BHT), Sockel 100mm**
Schaltschrank, 1-türig, Öffnungsrichtung in Fluchtrichtung, Schutzart IP54
Breite 800 mm, Tiefe 500 mm, Höhe 2000 mm, Sockel 100 mm
Mit Belüftung und elektronischer Temperaturregelung inkl. Filter, Seitenwände verschraubbar
Mit LED-Systemleuchte und Wartungssteckdose 230 V/16 A FI/LS abgesichert, Erdung über 16 mm² Flachband inkl. Anschluss an örtlichen Potentialausgleich, Anschlussleitung für Einspeisung 3-polig (L1/L2/L3 + PE), Kabeleinführung von unten mit Dichtung auf IP54, Türarretierung, stabile Montageplatte, Verdrahtungskanälen und Schaltplantasche,  Beschilderung aller Einbauteile, Feldverbindungsklemmen.

Bieterangaben:
Gew. Fabrikat: '....................................................'

Typ: '....................................................'

inkl. allem Montagematerial und Zubehör
inkl. Kabel, Klemmen, Relais und Schütze
inkl. Liefern und befestigen.
Menge: 1,000 Stk

**1.4.62 Integration Schaltschrank in Bestand**
Integration des Schaltschranksystems in den Bestand, mechansche Befestigung, elektrische Einkopplung in das Bestandssystem, Verbinden und verkabeln der Bestandskomponenten und  Einbindung aller erforderlichen Steuer-, Melde- und Alarmkontakte in das bestehende Automationssystem, Anlagenprüfung nach VDE 0100 inkl. Protokollierung.
Menge: 1,000 Stk

**1.4.70 Leistungsbaugruppe für Zulaufpumpe**
Leitungsbaugruppe für die Versorgung der Antriebe der Pumpen

für die Komponeten
- Sanfstarter
- Freuquenzumformer
- Überspannungsschutz
- Motorschutzschalter

inkl. Kabel und Klemmen, Relais und Schütze
inkl. Liefern und in Betrieb nehmen.
Menge: 2,000 St

**1.4.80 Anschließen der Spannungsversorgung 24V DC**
Anschließen an bestehende Spannungsversorgung 24V DC
Typ Wöhrle E2403
Verdrahten im vorhanden Schaltschrank, passend zum System der örtlichen Automationseinrichtung, inkl. verkabeln für die Baugruppe Sanfanlasser, mit anklemmen, beidseitiges Auflegen aller Komponeten, für einschl. potentialfreier Hilfskontakte für alle Betriebs- und Störmeldungen,

inkl. Kabel und Klemmen, Relais und Schütze
inkl. Liefern und in Betrieb nehmen.
Menge: 2,000 St

**1.4.90 Anschließen Elektronischer Schutzschalter für Sanftstarter**
Anschließen an bestehenden Elektronischer Schutzschalter für Sanftstarter Typ Wago 787-3664

Verdrahten im vorhanden Schaltschrank, passend zum System der örtlichen Automationseinrichtung, inkl. verkabeln für die Baugruppe Sanfanlasser, mit anklemmen, beidseitiges Auflegen aller Komponeten, für einschl. potentialfreier Hilfskontakte für alle Betriebs- und Störmeldungen,

inkl. Kabel und Klemmen, Relais und Schütze
inkl. Liefern und in Betrieb nehmen.‑
Menge: 1,000 St

**1.4.100 Einbau Leistungsbaugruppe für Zulaufpumpe**
Verdrahten und Einbau in vorhanden Schaltschrank, passend zum System der örtlichen Automationseinrichtung, inkl. verkabeln für die Baugruppe Frequenzumrichter und Sanfanlasser, mit Klemmen, beidseitiges Auflegen aller Komponeten, für Direktanlauf mit Frequenzumrichter 400 V AC, Motorbemessungsleistung 18,5 kW, mit Motorschutzschalter nach DIN EN IEC 60947-4-1 (VDE 0660-102), thermisch und magnetisch auslösend, mit Strombegrenzung und Kurzschlussfestigkeit, mit Kaltleiter-Wicklungsschutz, Auslösegerät mit Selbsthaltung, mit Überspannungsschutz einrichtung, einschl. potentialfreier Hilfskontakte für alle Betriebs- und Störmeldungen
Menge: 2,000 St

**1.4.110 Überspannungsschutz Klasse C (Mittelschutz)**
Überspannungsschutz Klasse C (Mittelschutz) gemäß DIN VDE 0675 als Mittelschutz der Schaltschrank-EinspeisungThermische Abtrennvorichtung für Varistor mit optischerDefektanzeige und pot.freiem Überwachungskontakt.Einschließlich 3-poliger Vorsicherung.
Mit Prüftaste für FunktionstestAusführung: 4-polig, (3~, N)Nennspannung: 230 V, 50 HzNennableitstrom 8/20 (10kA): >= 10kA Ansprechzeit: <30ns

Hersteller und Typ 'DEHNguard MP TNC 275' oder Gleichwertig.

Bieterangaben:
Gew. Fabrikat: '....................................................'

Typ: '....................................................'

Steuerspannungsversorgung: '....................................................'

inkl. Kabel und Klemmen, Relais und Schütze
inkl. Liefern und in Betrieb nehmen.
Menge: 2,000 St

**1.4.120 Einbau der Funktionsgruppe Überspannungsschutz**
Verdrahten und Einbau in vorhanden Schaltschrank, passend zum System der örtlichen Automationseinrichtung, inkl. Verkabeln für die Baugruppe Überspannungsschutz, mit klemmen, beidseitiges Auflegen aller Komponeten einschl. potentialfreier Hilfskontakte für alle Betriebs- und Störmeldungen
Menge: 2,000 St

**1.4.130 Leckagensondenüberwachung Niveaurelais**
Zur Überwachung der Leckagesonde

Hersteller und Typ 'DOLD MK9151' oder gleichwertig,

Bieterangaben:
Gew. Fabrikat: '....................................................'

Typ: '....................................................'

Steuerspannung: '....................................................'

inkl. Kabel und Klemmen, Relais und Schütze
inkl. Liefern und in Betrieb nehmen.
Menge: 2,000 St

**1.4.140 Einbau der Funktionsgruppe Niveaurelais**
Verdrahten und Einbau in vorhanden Schaltschrank, passend zum System der örtlichen Automationseinrichtung, inkl. verkabeln für die Baugruppe Niveaurealis, mit klemmen, beidseitiges Auflegen aller Komponeten einschl. potentialfreier Hilfskontakte für alle Betriebs- und Störmeldungen,
Menge: 2,000 St

**1.4.150 Gleitringdichtungsleckageüberwachungsrelais**
Zur Überwachung Dichtungsleckage

Hersteller und Typ 'Phönix Contact MACX MCR-EX-SL-NAM-2RO' oder gleichwertig,

Bieterangaben:
Gew. Fabrikat: '....................................................'

Typ: '....................................................'

inkl. Kabel und Klemmen, Relais und Schütze
inkl. Liefern und in Betrieb nehmen.
Menge: 2,000 St

**1.4.160 Einbau der Funktionsgruppe Gleitringdichtungsleckageüberwachungsrelais**
Verdrahten und Einbau in vorhanden Schaltschrank, passend zum System der örtlichen Automationseinrichtung, inkl. verkabeln für die Baugruppe Gleitringdichtungsleckageüberwachungsrelais,
mit klemmen, beidseitiges Auflegen aller Komponeten einschl. potentialfreier Hilfskontakte für alle Betriebs- und Störmeldungen
Menge: 2,000 St

**1.4.170 Kaltleiterauslösegerät als Ersatz für VSU-WS Kaltleiterkontakt**
Kaltleiterauslösegerät zur Temperaturüberwachung der Motorwicklung, Einbau in vorhanden Schaltschrank mit ATEX Analogeingang
Eingangssignal 0-10V
Einheitsmeßsignal 4-20mA
Wechslerkontakte für SSM/BM (monostabil)
Hersteller und Typ 'Siemens 3rn2011-1bw30' oder gleichwertig,

Bieterangaben:
Gew. Fabrikat: '....................................................'

Typ: '....................................................'

Steuerspannung: '....................................................'

inkl. Kabel und Klemmen, Relais und Schütze
inkl. Liefern und in Betrieb nehmen.
Menge: 2,000 St

**1.4.180 Einbau der Funktionsgruppe Kaltleiterauslösegerät**
Verdrahten und Einbau in vorhanden Schaltschrank, passend zum System der örtlichen Automationseinrichtung, inkl. Verkabelung für die Baugruppe Kaltleiterauslösegerät, mit klemmen, beidseitiges Auflegen aller Komponeten einschl. potentialfreier Hilfskontakte für alle Betriebs- und Störmeldungen,
Menge: 2,000 St

**1.4.190 Wahlschalter 4-Position Drehschalter**
Kompletteinheit IP65
Öffner/Schließer mindestens 4-Postionen zum Einbau in ein Gehäuse oder Schaltschranktür
einschl. Beschriftung sowie Taster zur manuellen Steuerung "EIN" und "AUS"
rastende Ausführung
Bieterangaben:
Gew. Fabrikat: '....................................................'

Typ: '....................................................'

inkl. Kabel, Relais und Schütze
inkl. Liefern und in Betrieb nehmen.
Menge: 2,000 St

**1.4.200 Einbau der Funktionsgruppe Wahlschalter**
Verdrahten und Einbau in vorhanden Schaltschrank, passend zum System der örtlichen Automationseinrichtung, inkl. verkabeln für die Baugruppe Wahlschalter, mit klemmen, beidseitiges Auflegen aller Komponeten einschl. potentialfreier Hilfskontakte für alle Betriebs- und Störmeldungen,
Menge: 2,000 St

**1.4.210 Sicherheitsketten mit LVB für Pumpen, Freigabe und Antriebe**
Handschaltung LVB passend zum vorhanden System der Automation

Zwei Schaltstellungen Betriebsanzeige Handschaltung als lokale Vorrangbedienebene DIN EN ISO16484-2, mit Schnittstelle über potentialfreie Kontakte, für 2Schaltstellungen, mit Schwenktaster, mit einer Kontaktebene,mit Betriebsanzeige je Stufe, getrennte Leuchte mit Dauerlichtunterschiedlicher Farbe für Betrieb und Störung, für Hutschienenbefestigung, Ausführung in Modultechnik.

Funktionen: Auto-Aus-Ein mit Ort-Fern-Rückmeldung für GLT

inkl. Kabel, Relais und Schütze
inkl. Liefern und in Betrieb nehmen.
Menge: 2,000 St

**1.4.220 Einbau der Funktionsgruppe Sicherheitskette mit LVB**
Verdrahten und Einbau in vorhanden Schaltschrank, passend zum System der örtlichen Automationseinrichtung, inkl. verkabeln für die Baugruppe Sicherheitskette mit LVB, mit klemmen, beidseitiges Auflegen aller Komponeten einschl. potentialfreier Hilfskontakte für alle Betriebs- und Störmeldungen,
Menge: 2,000 St

*Hinweis: Installation und Kabel*

**1.4.230 Kabel geschirmtes Kabel 25mm²**
Frequenzumrichterkabel für Pumpe 30 kW.
Motoranschlussleitung; 4G25; schwarz; U0/U: 0,6 / 1 kV; PVC; Geschirmt; flexibel max. bis 200m Länge bei 61A
Typ: ÖLFLEX Servo SERVO 2YSLCY-JB 4G25 oder gleichwertiger Art
gewählter Hersteller/Typ des Bieters:

Hersteller: '....................................................'

Typ: '....................................................'

‑

liefern und verlegen auf Trasse oder in Schutzrohr
Menge: 70,000 m

**1.4.240 Beidseitiger Anschluss geschirmtes Kabel 25mm²**
Anschlussarbeiten
Die Leitungen und Kabel sind abzuisolieren, einzuführen, abzufangen, anzuschließen und dauerhaft zu kennzeichnen. Bei Kabel mit Kabelschirm ist der Kabelschirm fachgerecht anzuschließen.
Menge: 2,000 St

**1.4.250 Potentialausgleichsleitung NYYJ 1x16mm²**
Kabel NYY-J 1x16 mm² für den Potentialausgleich bzw. Erdung, für Verlegung im Außenbereich

Typ: NYY-J 1x16mm² oder gleichwertiger Art
gewählter Hersteller/Typ des Bieters:

Hersteller: '....................................................'

Typ: '....................................................'

‑

liefern und verlegen auf Trasse oder in Schutzrohr
Menge: 70,000 m

**1.4.260 beidseitiger Kabelanschluss NYYJ 1x16 mm²**
Anschlussarbeiten
Die Leitungen und Kabel sind abzuisolieren, einzuführen, abzufangen, anzuschließen und dauerhaft zu kennzeichnen. Bei Kabel mit Kabelschirm ist der Kabelschirm fachgerecht anzuschließen.
Menge: 2,000 St

**1.4.270 Potentialausgleichsleitung NYYJ 1x10mm²**
Kabel NYY-J 1x10 mm² für den Potentialausgleich bzw. Erdung, für Verlegung im Außenbereich

Typ: NYY-J 1x10mm² oder gleichwertiger Art
gewählter Hersteller/Typ des Bieters:

Hersteller: '....................................................'

Typ: '....................................................'

‑

liefern und verlegen auf Trasse oder in Schutzrohr
Menge: 50,000 m

**1.4.280 beidseitiger Kabelanschluss NYYJ 1x10 mm²**
Anschlussarbeiten
Die Leitungen und Kabel sind abzuisolieren, einzuführen, abzufangen, anzuschließen und dauerhaft zu kennzeichnen. Bei Kabel mit Kabelschirm ist der Kabelschirm fachgerecht anzuschließen.
Menge: 2,000 St

**1.4.290 Markierung, Kabelbeschriftung**
mit dauerhafter Befestigung und Beschriftung (maschinelle Schrift), die Ausführung ist vom Bauherrn genehmigen zu lassen.
Menge: 20,000 St

**1.4.300 Kabel geschirmt Ölflex Classic 110 CY black 0,6/1kV 5G1,5mm²**
bestehend aus/mit:

- halogenfreie Steuerleitung
-  HFFR geschirmt flexibel, abgeschirmt
- vorgegebene Leitung je 1 m liefern und in Teillängen in Rohre, Kabeltrassen und Installationskanäle einziehen bzw. einlegen

Typ: ÖLFLEX CLASSIC 110 CY 5Gx1,5 mm² oder gleichwertiger Art
gewählter Hersteller/Typ des Bieters:

Hersteller: '....................................................'

Typ: '....................................................'

liefern und verlegen auf Trasse oder in Schutzrohr
Menge: 70,000 m

**1.4.310 Beidseitiger Kabelanschluss Ölflex Classic 110 CY black bis 5G1,5mm²**
Anschliessen Kabel Ölflex Classic 110 CY black bis 5G1,5mm² beidseitig anschliessen.

Anschlussarbeiten
Die Leitungen und Kabel sind abzuisolieren, einzuführen, abzufangen, anzuschließen und dauerhaft zu kennzeichnen. Bei Kabel mit Kabelschirm ist der Kabelschirm fachgerecht anzuschließen.
Menge: 2,000 St

**1.4.320 Kernlochbohrung D=15 cm, WD 25 cm**
Kernbohrung durch Wände, Decken oder Böden aus Stahlbeton herstellen einschl. aller notwendigen Geräte, Gerüste und Betriebsmittel Betonstärke bis 25 cm, Bohrung nur nach Freigabe der Statikprüfung.
Menge: 1,000 St

**1.4.330 Kernlochbohrung D=15 cm, WD 43,5 cm**
Kernbohrung durch Wände, Decken oder Böden aus Stahlbeton herstellen einschl. aller notwendigen Geräte, Gerüste und Betriebsmittel Betonstärke bis 43,5cm Bohrung nur nach Freigabe der Statikprüfung.
Menge: 1,000 St

**1.4.340 Ringraumdichtung D=15 cm WD 25 cm**
Dichtungseinsatz für WD 25cm zum Einsatz in Kernbohrungen,
Dicht gegen nichtdrückendes Wasser für ein Medienrohrdurchmesser von:
150mm Kernbohrungs-/ für Kabeldurchmesser bis 30mm
- Gestellringe aus Hochleistungskunststoff
- Elastomer-Dichtung
Zubehör
Fixier-Set - bestehend aus 4 Fixierlaschen mit Schrauben
Die Kernbohrung ist vor dem Einsetzen zu konservieren, einschließlich Konservierungsmittel liefern, nach Herstellerangaben einbauen
Menge: 1,000 St

**1.4.350 Ringraumdichtung D=15cm WD 43,5 cm**
Dichtungseinsatz für WD 43,5cm zum Einsatz in Kernbohrungen,
Dicht gegen nichtdrückendes Wasser für ein Medienrohrdurchmesser von:
150mm Kernbohrungs-/ für Kabeldurchmesser bis 30mm
- Gestellringe aus Hochleistungskunststoff
- Elastomer-Dichtung
Zubehör
Fixier-Set - bestehend aus 4 Fixierlaschen mit Schrauben

Die Kernbohrung ist vor dem Einsetzen zu konservieren, einschließlich Konservierungsmittel liefern, nach Herstellerangaben einbauen
Menge: 1,000 St

*Hinweis: Sonstige Leistungen*

**1.4.360 Rückbau elektrischer Komponeten Feldgeräte, Kabel und Schaltschrankeinbauten Zulaufpumpwerk**
*** Pauschalposition
Außerbetriebnahme der vorgenannten Leistung im Schaltschrank und im Feld, mit Kabelisolationsprüfung, mit Sichtkontrolle. Rückbau der außerbetriebgenommen Komponeten. Die zu entsorgenden Stoffe/Gegenstände gehen in das Eigentum des AN über und müssen durch diesen entsorgt werden.
Menge: 1,000 psch

**1.4.370 Öffnen und Verschließen Brandschott**
Öffnen  vorhandener Brandschotte
Kabel durchführen und Verschließen der Brandschotte inkl. Material, Zubehör und Kennzeichnung
Menge: 1,000 St

### Bereich 2 Rücklaufschlammpumpwerk

#### Abschnitt 2.1 Demontage

**2.1.10 Abbruch Pumpe mit Außerbetriebnahme**
Abbruch Pumpe, Fördermedium Rücklaufschlamm, Gehäuse aus Gusseisen, Motorpumpe, mit Elektromotor, im Rahmen einer Totalabbruchmaßnahme, nicht schadstoffbelastet,
Abfall ist nicht gefährlich, Einzelgewicht über 1000 bis 1500 kg, Ausführung innerhalb des Bauwerks, Erschwernis gemäß Vorbemerkungen, Geräteeinsatz ist möglich, max. Gesamtgewicht der Geräte ohne Beschränkung, Ausführung staubarm TRGS 559, aufgenommene Stoffe zur Entsorgung sortieren, sammeln, in vom AN gestellten Behälter lagern. Die zu entsorgenden Stoffe gehen in das Eigentum des AN über und müssen durch diesen entsorgt werden.
Menge: 1,000 St

**2.1.20 Rückbau weiterer vorhandener Komponenten**
Rückbau vorhandener Komponenten inkl. Fußkrümmer, Führungsseil und Befestigungsmittel.
Aufgenommene Stoffe zur Entsorgung sortieren, sammeln, in vom AN gestellten Behälter lagern.
Die zu entsorgenden Stoffe gehen in das Eigentum des AN über und müssen durch diesen entsorgt werden.
Menge: 1,000 St

**2.1.30 Abbruch der Armatur 300-400mm mit Flanschanschluss**
*** EP-Aufgliederung gefordert
Abbruch der Armatur mit Flanschanschluss, aus nichtrostendem Stahl, Außendurchmesser über 300 bis 400 mm, im Gebäude, im Rahmen einer Totalabbruchmaßnahme, nicht schadstoffbelastet, Abfall ist nicht gefährlich, Abbruch von Hand/mit handgeführten Kleingeräten, Ausführung staubarm TRGS 559, aufgenommene Stoffe sammeln, auf LKW des AN laden, transportieren, entsorgen, zur Verwertungsanlage, Abfallschlüssel nach AVV (Abfallverzeichnis-Verordnung) 170405 Eisen und Stahl, Vergütung der Entsorgung übernimmt AN.
Menge: 3,000 St
Leistungsbereichkatalog: 084

**2.1.40 Abbruch Einzelfundament Beton**
*** EP-Aufgliederung gefordert
Abbruch des Einzelfundaments aus unbewehrtem Beton, einschl. Fliesen, 2 seitig, im Rahmen einer Totalabbruchmaßnahme, nicht schadstoffbelastet, Abfall ist nicht gefährlich, Ausführung innerhalb des Bauwerks, Geräteeinsatz ist möglich, Ausführung staubarm TRGS 559, zerkleinern, aufgenommene Stoffe sammeln, im Behälter des AN lagern, auf LKW des AN laden, transportieren, entsorgen, zur Verwertungsanlage, Abfallschlüssel nach AVV (Abfallverzeichnis-Verordnung) 170904 gemischte Bau- und Abbruchabfälle, Vergütung der Entsorgung übernimmt AN.

Länge: 1,20 m
Breite: 1,10 m
Höhe: 15 cm
Menge: 1,000 St
Leistungsbereichkatalog: 084

#### Abschnitt 2.2 Pumpe

**2.2.10 Spiralgehäusepumpe inkl. Montage**
Spiralgehäusepumpe in Prozessbauweise, trocken aufgestellt

Betriebsdaten:
Fördermedium: Schlamm, RLS bis 2% TS
Mediumtemperatur:  ca. 5 - 25 °C
Dichte: ca. 1030 kg/m3
Nennweite Druckseite Pumpe: DN 300, PN 10
Nennweite Saugseite Pumpe: DN 300, PN 10
Flanschnorm: DIN EN 1092-2

Förderstrom: 738 m³/h, über FU stufenlos verstellbar
Förderhöhe geodätisch: 4,40 m
Förderhöhe gesamt: 5,78 m

Ausführung und Werkstoffe:
1. Pumpenaggregat:
Laufradform: Offenes radiales Mehrschaufelrad

Freier Kugeldurchgang: min. 100 mm
Gehäuse: Grauguss EN-GJL-250
Laufrad: Sphäroguss EN-GJL-400-15
O-Ring: Nitrilkautschuk NBR
Wellenschutzhülse: Chrom-Stahl 1.4021+QT800
Schraube: Edlstahl

2. Motor:
Regelbarer Elektromotor, Motorwicklung in
Isolationsklasse H, mit Kaltleitertemperaturfühler.
Motor ausgelegt für den Betrieb mit Frequenzumrichter bis 50 Hz.
Anschlussleitung längswasserdicht vergossen, geschirmte Steuer- und Kraftleitung 15 m.

Energieeffizienzklasse: min IE3
Einschaltart: Frequenzumrichter
Leistungsreserve: mindestens 25 %
Nennspannung / Frequenz: 400 V / 50 Hz
Nennleistung: 15,11 kW
Schutzart IP 55

liefern, montieren, anschließen und inbetriebnehmen

Hersteller und Typ 'KSB Sewatec D 300-402G 3EN 225S 08' oder gleichwertig,

Bieterangaben:
Gew. Fabrikat: '....................................................'

Typ: '....................................................'

Motornenndaten:

Energieeffizienzklasse: IE3

Nennspannung/-frequenz:  400 V / 50 Hz
Nennstromstärke: '....................................................' A

Nennleistung: '....................................................' kW

Leistungsfaktor cos j: '....................................................'

Wirkungsgrad: '....................................................' %
Menge: 1,000 St

#### Abschnitt 2.3 Rohre und Armaturen

**2.3.10 Rohrschnitt Edelstahlrohr geschweißt DN300**
*** EP-Aufgliederung gefordert
*** Bezugsbeschreibung
Rohrschnitt an einzelnen Rohren, an Druckrohrleitungen für Abwasser, geschweißt, aus Edelstahl, DN 300, PN10
Menge: 2,000 St
Leistungsbereichkatalog: 043

**2.3.20 Rohrschnitt Edelstahlrohr geschweißt DN400**
*** EP-Aufgliederung gefordert
*** wie Position 2.3.10
Wie in Position 2.3.10. Änderung: DN 400.
Menge: 2,000 St
Leistungsbereichkatalog: 043

**2.3.30 Reduzierstück DN400x300 A4**
*** EP-Aufgliederung gefordert
Reduzierstück zum Einschweißen, für Druckrohrleitung aus geschweißten Stahlrohren A4, exzentrisch, DN 400 x 300, PN10.
Menge: 1,000 St
Leistungsbereichkatalog: 043

**2.3.40 Rohr DN300 Edelstahl A4**
*** EP-Aufgliederung gefordert
Längsnahtgeschweißtes Edelstahlrohr

Werkstoffqualität: Edelstahl A4
Nennweite: DN 300 / 323,9 * 3mm

Maximale Rohrlänge 1 Meter, exakte Maße nach Aufmaß AN gemäß eingesetzter Pumpe und Werkplanung.

Aufmaß und Werkplanung für Rohrleitung ist durch den AN zu erbringen und in die Position einzukalkulieren.
Menge: 1,000 m
Leistungsbereichkatalog: 044

**2.3.50 Anschluss an Rohrltg Stahl niro DN300 Stahl niro PN10 DN300**
Losflansch einschl. Vorschweißbund Schweiß- bzw. Löt-, Kleb- und Dichtungsmittel sowie Herstellen der Flanschverbindung mit Schrauben und Dichtung, Flachdichtung DIN EN 1514-1, mit Schrauben DIN EN ISO 4017, U-Scheiben, für Rohrleitung aus nichtrostendem Stahl A4

Nennweite: DN 300
Druckstufe: PN 10
Menge: 1,000 St
Leistungsbereichkatalog: 042

**2.3.60 Schweißverbindung Rundnaht Stahlrohr geschweißt DN300**
*** EP-Aufgliederung gefordert
*** Bezugsbeschreibung
Schweißverbindung als Rundnaht, an einzelnen Rohren, an Druckrohrleitungen für Abwasser, geschweißt, aus Stahl, DN 300, 323,9/4,5 mm, inkl. Nachbehandlung der Schweißnaht
Menge: 4,000 St
Leistungsbereichkatalog: 043

**2.3.70 Schweißverbindung Rundnaht Stahlrohr geschweißt DN400**
*** wie Position 2.3.60
Schweißverbindung als Rundnaht, an einzelnen Rohren, an Druckrohrleitungen für Abwasser, geschweißt, aus Stahl, DN 400, 406,4/5 mm, inkl. Nachbehandlung der Schweißnah
Menge: 1,000 St
Leistungsbereichkatalog: 043

**2.3.80 Absperrschieber Spindelgewinde innen EN-GJL-300 Handbetätigung PN10 DN300**
*** EP-Aufgliederung gefordert
Absperrschieber DIN EN 1171, weich dichtend, mit innenliegendem Spindelgewinde, aus Gusseisen EN-GJL-250, geeignet für Handbetätigung, Nenndruck 1,0 MPa (10 bar), DN 300, für Druckrohrleitung Abwasser mit Flansche, einseitig dichtend.
liefern und montieren.
Menge: 1,000 St
Leistungsbereichkatalog: 043

**2.3.90 Lateralkompensator DN300**
*** EP-Aufgliederung gefordert
Lateralkompensator, Gummikompensatoren, zur Aufnahme von Dehnungen und Bewegungen, mit Flanschanschluss DIN EN 1092, mediumberührte Teile aus nichtrostendem Stahl, DN 300, vorgespannt, ohne Schutzrohr
Menge: 2,000 St
Leistungsbereichkatalog: 042

#### Abschnitt 2.4 Beton

**2.4.10 Ortbeton Maschinen-Anlagenfundament Stahlbeton 0,25-0,5m3**
*** EP-Aufgliederung gefordert
Ortbeton Fundament für Maschine/technische Anlage, einschl. Fliesen, 2-seitig, obere Betonfläche waagerecht, aus Stahlbeton, Normalbeton DIN EN 206, DIN 1045-2, Betongüte: C 1 6/20 o. v rgl.

Länge: 2,00 m
Breite: 1,10 m
Höhe: 15 cm
Oberfläche absolut eben nach Vorgabe Pumpenhersteller herstellen, inkl . Schalung und aller notwendigen Nebenarbeiten.

  Herstellung nach Aufmaß in Bezug auf die gelieferte Pumpe.
Aufmaß und Werkplanung für den Sockel ist durch den AN zu erbringen und in die Position einzukalkulieren.
Menge: 1,000 St
Leistungsbereichkatalog: 013

**2.4.20 Fliesen herstellen**
Herstellen Bekleidung mit Fliesen vertikal und horizontal inkl. Vorbereitung der Flächen.
Rutschhemmungsklasse R11
Nennmaß 15*15 cm
Standardfliesen, Muster nach Vorgabe AG

Herstellen inkl. Verfugen
Menge: 1,000 m2

**2.4.30 Fliesen schneiden**
Fliesenschnitt gerade und schräg
Abrechnung nach gesamter Schnittlängen
Menge: 7,000 m

#### Abschnitt 2.5 EMSR

*Hinweis: Feldgeräte*

**2.5.10 Frequenzumrichter 22kW Motor-Bemessungsleistung von 18,5 kW**
Frequenzumrichter, mit variabler übergeordneter Drehzahlverstellung von Asynchron- und Synchron-Reluktanzmotoren für Pumpen, leerlauf-, kurzschluss- und rückspeisungsfest, Motorfangschaltung, min./max. Drehzahlbegrenzung einstellbar, Über- und Unterspannungsbegrenzung, Stromrampenfunktion sowie Temperatur- und Überstromschutz, Motor-Bemessungsleistung 18,5 kW, Motor-Bemessungsspannung 400 V AC, Stellsignal 0 (4) bis 20 mA, mit Kontakteingang für Betriebsfreigabe mit potentialfreiem Sammelstörmeldekontakt, belastbar bis 230 V/2 A, mit analogem Ausgangssignal 0 (2) bis 10 V oder 4 bis 20 mA für Motorfrequenz, funkentstört DIN EN 55011 (VDE 0875-11) Klasse A, Umgebungsbedingungen -20 bis 50 Grad C und 5 bis 90 % relative Umgebungsfeuchte, als Schaltschrankeinbau auf Montageplatte, Schutzart IP 2X DIN EN 60529 (VDE 0470-1), mit separater Anzeige- und Bedieneinheit, einschl. Anschlussleitung und Stecker.

Eigenschaft
PID-Regler für Motor und Prozess
Nennausgangsleistung 18,5 kW
Nennausgangsstrom: 39,5 A
Nenneingangsfrequenz 50 - 60 Hz
Nenneingangsspannung 380 (-10 %) - 480 (+10 %) V

Niederspannungsrichtlinie 2014/35/EU, EN 61800-5-1:2007
Maschinenrichtlinie 2006/42/EG, EN 61800-5-2:2007
EMV-Richtlinie 2014/30/EU, EN 61800-3:2004 + A1:2012
RoHS-Richtlinie 2011/65/EU

Hersteller und Typ 'Danfoss VLT Aqua Drive FC 202P22K' oder gleichwertig,
Bieterangaben:
Gew. Fabrikat: '....................................................'

Typ: '....................................................'

Steuerspannungsversorgung: '....................................................'

inkl. Montagematerial und Zubehör
Menge: 1,000 St

**2.5.20 Sanftanlasser 22,0kW/400V**
mit Überbrückungskontakt und Thyristorschaltung
Betriebsstrom bei 40°C max. 48A bei 400V abgegebene Leistung 22kW
mit Hilfskontakte für SSM/BM/Bypass
Ansteuerung über 24V
Hersteller und Typ 'Danfoss MCD 201-022' oder gleichwertig,
Bieterangaben:
Gew. Fabrikat '....................................................'

Typ: '....................................................'

inkl. Montagematerial und Zubehör
Menge: 1,000 St

**2.5.30 EX Zone 2 Sicherheitsschalter 400V 40A**
Schalter 3+2-pol. passend zum Motor, für Aufputzmontage, abschließbar,
Ausführung mit Griff, Hilfskontakt: nacheilend EIN voreilend AUS
Bemessungsbetriebsstrom 40A
Schaltleistung 400V bis 30kW
einschl. Kabeleinführungsstutzenmit Zugentlastung,
Lieferung und Montage in EMV-gerechter Ausführung
Schutzart IP66

Hersteller und Typ 'Sicherheitsschalter STAHL 8150/5-V37-305' oder gleichwertig,

Bieterangaben:
Gew. Fabrikat: '....................................................'

Typ: '....................................................'

inkl. allem Montagematerial und Zubehör
Menge: 1,000 St

**2.5.40 Motorschutzschalter 18,5 kW**
Motorschutzschalter DIN EN IEC 60947-4-1 (VDE 0660-102), Gebrauchskategorie AC-3, 3-polig, mit Drehantrieb, geeignet für Motoren der Bauart EEx e, Phasenausfallempfindlichkeit, Schutzart IP 2X DIN EN 60529 (VDE 0470-1), frontseitig, fingersicher DIN EN 50274 (VDE 0660-514), zur Montage auf Tragschiene DIN EN 60715 (VDE 0660-520), Bemessungsbetriebsspannung 400 V AC, Bemessungsbetriebsleistung 18,5kW, Hinweise mit Normalhilfsschalter 1 S und 1 Ö, Gebrauchskategorie AC-15/DC-13, mit Strombegrenzung, Kurzschlussfestigkeit 100 kA, mit Hochleistungsschaltantrieb als Kompaktstarter und Hilfsschalter 1 S und 1 Ö, Gebrauchskategorie AC-15/DC-13, Bemessungsbetätigungsspannung 230 V AC.

Hersteller und Typ 'Siemens Sirius 3RV2031-4VA15' oder gleichwertig,

Bieterangaben:
Gew. Fabrikat: '....................................................'

Typ: '....................................................'

inkl. allem Montagematerial und Zubehör
Menge: 1,000 St

**2.5.50 E-Klemmkasten Edelstahl AISI 304 EX Zone 2**
EX E-Klemmkasten Edelstahl AISI 304 inkl. Verschraubung

Klemmenkasten Ex-e, komplett verdrahtet und bestückt
400 mm x 400 mm x 150 mm
Ex-e-zugelassen, Montage in Zone 2
Rechtwinklige Dichtungskante
Betriebsspannunng bis 1100VAC
Schutzart IP66,
einschl. Klemmen passend zum System
Hersteller und Typ 'Rittal 9403.600' oder gleichwertig,

inkl. Montage, Dichtungen, Beschriftung und Kleinmaterial.
Menge: 1,000 St

**2.5.60 Verschraubung Edelstah AISI 404**
Verschraubungen passend zum Außendurchmesser der Kabel Ausführung in Edelstahl, EMV und IP68, passend zum System inkl. Erdungseinsatz und O-Ring

inkl. Montage, Dichtungen, Beschriftung und Kleinmaterial
Menge: 4,000 St

*Hinweis: Schaltschrank*

**2.5.70 Leistungsbaugruppe für RLS-Pumpe**
Leitungsbaugruppe für die Versorgung der Antriebe der Pumpen

für die Komponeten
- Sanfstarter
- Freuquenzumformer
- Überspannungsschutz
- Motorschutzschalter

inkl. Kabel und Klemmen, Relais und Schütze
inkl. Liefern und in Betrieb nehmen.
Menge: 1,000 St

**2.5.80 Einbau Leistungsbaugruppe für RLS-Pumpe**
Verdrahten und Einbau in vorhanden Schaltschrank, passend zum System der örtlichen Automationseinrichtung, inkl. verkabeln für die Baugruppe Frequenzumrichter und Sanfanlasser, mit Klemmen, beidseitiges Auflegen aller Komponeten, für Direktanlauf mit Frequenzumrichter 400 V AC, Motorbemessungsleistung 18,5 kW, mit Motorschutzschalter nach DIN EN IEC 60947-4-1 (VDE 0660-102), thermisch und magnetisch auslösend, mit Strombegrenzung und Kurzschlussfestigkeit, mit Kaltleiter-Wicklungsschutz, Auslösegerät mit Selbsthaltung, mit Überspannungsschutz einrichtung, einschl. potentialfreier Hilfskontakte für alle Betriebs- und Störmeldungen,
Menge: 1,000 St

**2.5.90 Überspannungsschutz Klasse C (Mittelschutz)**
Überspannungsschutz Klasse C (Mittelschutz) gemäß DIN VDE 0675 als Mittelschutz der Schaltschrank-EinspeisungThermische Abtrennvorichtung für Varistor mit optischerDefektanzeige und pot.freiem Überwachungskontakt.Einschließlich 3-poliger  Vorsicherung.
Mit Prüftaste für FunktionstestAusführung: 4-polig, (3~, N)Nennspannung: 230 V, 50 HzNennableitstrom 8/20 (10kA): >= 10kA Ansprechzeit: <30ns

Hersteller und Typ 'DEHNguard MP TNC 275' oder gleichwertig.

Bieterangaben:
Gew. Fabrikat: '....................................................'

Typ: '....................................................'

Steuerspannungsversorgung: '....................................................'

inkl. Kabel und Klemmen, Relais und Schütze
inkl. Liefern und in Betrieb nehmen.
Menge: 1,000 St

**2.5.100 Einbau der Funktionsgruppe Überspannungsschutz**
Verdrahten und Einbau in vorhanden Schaltschrank, passend zum System der örtlichen Automationseinrichtung, inkl. verkabeln für die Baugruppe Überspannungsschutz, mit klemmen, beidseitiges Auflegen aller Komponeten einschl. potentialfreier Hilfskontakte für alle Betriebs- und Störmeldungen
Menge: 1,000 St

**2.5.110 Kaltleiterauslösegerät als Ersatz für VSU-WS Kaltleiterkontakt**
Kaltleiterauslösegerät zur Temperaturüberwachung der Motorwicklung, Einbau in vorhanden Schaltschrank mit ATEX Analogeingang
Eingangssignal 0-10V
Einheitsmeßsignal 4-20mA
Wechslerkontakte für SSM/BM (monostabil)
Hersteller und Typ 'Siemens 3rn2011-1bw30' oder gleichwertig,

Bieterangaben:
Gew. Fabrikat: '....................................................'

Typ: '....................................................'

Steuerspannung: '....................................................'

inkl. Kabel und Klemmen, Relais und Schütze
inkl. Liefern und in Betrieb nehmen.
Menge: 1,000 St

**2.5.120 Einbau der Funktionsgruppe Kaltleiterauslösegerät**
Verdrahten und Einbau in vorhanden Schaltschrank, passend zum System der örtlichen Automationseinrichtung, inkl. Verkabelung für die Baugruppe Kaltleiterauslösegerät, mit klemmen, beidseitiges Auflegen aller Komponeten einschl. potentialfreier Hilfskontakte für alle Betriebs- und Störmeldungen,
Menge: 1,000 St

**2.5.130 Wahlschalter 4-Position Drehschalter**
Kompletteinheit IP65
Öffner/Schließer
mindestens 4-Postionen zum einbau in ein Gehäuse oder Schaltschranktür einschl. Beschriftung sowie Taster zur manuellen Steuerung "EIN" und "AUS" rastende Ausführung
Bieterangaben:
Gew. Fabrikat: '....................................................'

Typ: '....................................................'

inkl. Kabel, Relais und Schütze
inkl. Liefern und in Betrieb nehmen.
Menge: 1,000 St

**2.5.140 Einbau der Funktionsgruppe Wahlschalter**
Verdrahten und Einbau in vorhanden Schaltschrank, passend zum System der örtlichen Automationseinrichtung, inkl. verkabeln für die Baugruppe Wahlschalter, mit klemmen, beidseitiges Auflegen aller Komponeten einschl. potentialfreier Hilfskontakte für alle Betriebs- und Störmeldungen,
Menge: 1,000 St

**2.5.150 Sicherheitsketten mit LVB für Pumpen, Freigabe und Antriebe**
Handschaltung LVB passend zum vorhanden System der Automation

Zwei Schaltstellungen Betriebsanzeige Handschaltung als lokale Vorrangbedienebene DIN EN ISO16484-2, mit Schnittstelle über potentialfreie Kontakte, für 2Schaltstellungen, mit Schwenktaster, mit einer Kontaktebene,mit Betriebsanzeige je Stufe, getrennte Leuchte mit Dauerlichtunterschiedlicher Farbe für Betrieb und Störung, für Hutschienenbefestigung, Ausführung in Modultechnik.

Funktionen: Auto-Aus-Ein
mit Ort-Fern-Rückmeldung für GLT

inkl. Kabel, Relais und Schütze
inkl. Liefern und in Betrieb nehmen.
Menge: 1,000 St

**2.5.160 Einbau der Funktionsgruppe Sicherheitskette mit LVB**
Verdrahten und Einbau in vorhanden Schaltschrank, passend zum System der örtlichen Automationseinrichtung, inkl. verkabeln für die Baugruppe Sicherheitskette mit LVB, mit klemmen, beidseitiges Auflegen aller Komponeten einschl. potentialfreier Hilfskontakte für alle Betriebs- und Störmeldungen,
Menge: 1,000 St

*Hinweis: Installation und Kabel*

**2.5.170 Kabel geschirmtes Kabel 10mm²**
Frequenzumrichterkabel für Pumpe 18,5 kW.
Motoranschlussleitung; 4G10; schwarz; U0/U: 0,6 / 1 kV; PVC; Geschirmt; flexibel max. bis 150m Länge bei 42A
Typ: ÖLFLEX Servo SERVO 2YSLCY-JB 4G10 oder gleichwertiger Art
gewählter Hersteller/Typ des Bieters:

Hersteller: '....................................................'

Typ: '....................................................'

‑

liefern und verlegen auf Trasse oder in Schutzrohr
Menge: 30,000 m

**2.5.180 beidseitiges Anschliessen geschirmtes Kabel 10mm²**
Anschlussarbeiten
Die Leitungen und Kabel sind abzuisolieren, einzuführen, abzufangen, anzuschließen und dauerhaft zu kennzeichnen. Bei Kabel mit Kabelschirm ist der Kabelschirm fachgerecht anzuschließen.
Menge: 1,000 St

**2.5.190 Potentialausgleichsleitung NYYJ 1x10mm²**
Kabel NYY-J 1x10 mm² für den Potentialausgleich bzw. Erdung, für Verlegung im Außenbereich

Typ: NYY-J 1x10mm² oder gleichwertiger Art
gewählter Hersteller/Typ des Bieters:

Hersteller: '....................................................'

Typ: '....................................................'

‑

liefern und verlegen auf Trasse oder in Schutzrohr
Menge: 30,000 m

**2.5.200 beidseitiger Kabelanschluss NYYJ 1x10 mm²**
Anschlussarbeiten
Die Leitungen und Kabel sind abzuisolieren, einzuführen, abzufangen, anzuschließen und dauerhaft zu kennzeichnen. Bei Kabel mit Kabelschirm ist der Kabelschirm fachgerecht anzuschließen.
Menge: 2,000 St

**2.5.210 Kabel geschirmt Ölflex Classic 110 CY black 0,6/1kV 3G1,5mm²**
bestehend aus/mit:

- halogenfreie Steuerleitung
- HFFR geschirmt flexibel, abgeschirmt
- vorgegebene Leitung je 1 m liefern und in Teillängen
  in Rohre, Kabeltrassen und Installationskanäle
  einziehen bzw. einlegen

Typ: ÖLFLEX CLASSIC 110 CY 3Gx1,5 mm² oder gleichwertiger Art gewählter Hersteller/Typ des Bieters:

Hersteller: '....................................................'

Typ: '....................................................'

liefern und verlegen auf Trasse oder in Schutzrohr
Menge: 30,000 m

**2.5.220 Beidseitiger Kabelanschluss Ölflex Classic 110 CY black bis 3G1,5mm²**
Anschliessen Kabel Ölflex Classic 110 CY black bis 3G1,5mm² beidseitig anschliessen.

Anschlussarbeiten
Die Leitungen und Kabel sind abzuisolieren, einzuführen, abzufangen, anzuschließen und dauerhaft zu kennzeichnen. Bei Kabel mit Kabelschirm ist der Kabelschirm fachgerecht anzuschließen.
Menge: 1,000 St

**2.5.230 Markierung, Kabelbeschriftung**
mit dauerhafter Befestigung und Beschriftung (maschinelle Schrift), die Ausführung ist vom Bauherrn genehmigen zu lassen.
Menge: 20,000 St

*Hinweis: Sonstige Leistungen*

**2.5.240 Rückbau elektrischer Komponeten Feldgeräte, Kabel und Schaltschrankeinbauten Rücklaufschlammpumpwerk**
*** Pauschalposition
Außerbetriebnahme der vorgenannten Leistung im Schaltschrank und im Feld, mit Kabelisolationsprüfung mit Protokollierung, mit Sichtkontrolle. Rückbau der außerbetriebgenommen Komponeten. Die zu entsorgenden Stoffe/Gegenstände gehen in das Eigentum des AN über und müssen durch diesen entsorgt werden. Die Kosten der Entsorgung sind einzukalkulieren
Menge: 1,000 psch

**2.5.250 Öffnen und Verschließen Brandschott**
Öffnen  vorhandener Brandschotte
Kabel durchführen und Verschließen der Brandschotte
inkl. Material, Zubehör und Kennzeichnung
Menge: 1,000 St

### Bereich 3 Allgemeine Leistungen

#### Abschnitt 3.1 Inbetriebnahme und Dokumentation

**3.1.10 Inbetriebnahme**
*** Pauschalposition
Inbetriebnahme

- Inbetriebnahme der Pumpen, Frequenzumrichter und Sanftstarter
- Prüfen der angeschlossenen Antriebe insb. der Drehrichtung
- Messung der Motor-Nennströme und Einstellung der Schutzeinrichtungen
- Nachweis der Schutzmaßnahme inkl. Zuleitungskabeln
- Stromessprotokoll erstellen
-Inbetriebnahme entsprechend den Funktionsanforderungen der Komponenten

Nach Abschluss der Inbetriebnahme ist ein Protokoll zu erstellen.
Menge: 1,000 psch

**3.1.20 Abnahmen und Einweisung**
*** Pauschalposition
Sorgfältige Feinreinigung der Baustelle von allen Material- und sonstigen Rückständen sowie allen Nebenleistungen, bedarfsweise als Naßreinigung, hat vor der Abnahme zu erfolgen.

Zur Abnahme sind folgende Werte nachzuweisen:
die Funktionalität der Anlage durch Nachweis in Form von Aufzeichnungen in Diagrammen bzw. Tabellen
Nachweis des Datenpunkttestes aller aufzuschaltenden Informationen durch Prüfprotokolle

Teilnahme an der gemeinsamen Begehung des Gesamtobjektes mit dem Bauherrn zur Feststellung des Anlagenzustandes zum Abnahmetermin, einschl. Beistellung von Werkzeugen/Meßgeräten für stichprobenhafte Prüfung einzelner ausgewählter Punkte / Funktionstests wie z. B. sicherheitsrelevante Schaltungen.
Die Abnahme erfolgt erst dann, wenn die vollständigen Leistungen erbracht wurden (Fertigmeldung) und die endgültigen und vollständigen Bestandsunterlagen vorliegen.
Bis zur VOB- Abnahme sind die Anlagen gemäß den gültigen Richtlinien vom AN auf Nachweis unter vorheriger Ankündigung zu warten.
Verdeckte Installationen (in Schächten, Fußböden, Zwischendecken, usw.) sind vor Verschluss durch die örtliche Bauleitung zu prüfen, schriftlich zu protokollieren und zu fotografieren. Eine Freimeldung der örtlichen Bauleitung ist zwingend.
Die Durchführung der Abnahmeverfahren ist Sache des Auftragnehmers.

Einweisung:
Eimalige Einweisung des Bedienungspersonals in die Funktion, die Bedienung sowie Fehlerdiagnose, Wartung und Störungsbeseitigung der Lieferumfanges. Die Einweisung erfolgt nach Inbetriebnahme und muss von qualifiziertem Fachpersonal vorgenommen werden. Der Nutzer muss so eingewiesen sein, dass er einfache Systemtests selbst durchführen kann.
Durchführen und protokollieren
Menge: 1,000 psch

**3.1.30 Dokumentation**
*** Pauschalposition
Zusammenstellen der technischen Unterlagen und Übergabe an den Kunden.
Bestehend aus:

- Wartungs- und Betriebsanweisung
- Anschlusspläne
- Komponentenliste
- Ersatzteilliste

Anzahl gedruckte Exemplare: 2
Anzahl digitale Exemplare: 1
Menge: 1,000 psch

**3.1.40 Montageplanung Anlagentechnik und EMSR**
*** Pauschalposition
Menge: 1,000 psch

#### Abschnitt 3.2 Stundenlohnarbeiten

*Hinweis: Einsatz nach Genehmigung durch die Bauleitung*
Für Stundenlohnarbeiten im Bereich seiner Lieferungen hat der AN während der Montagearbeiten auf Anforderung und Nachweis Arbeitskräfte zur Verfügung zu stellen.

Stundenlohnarbeiten werden grundsätzlich nur nach vorheriger Genehmigung durch die Bauleitung vergütet. Bei Tag- oder Stundenlohnarbeiten werden nur die der Arbeit angemessenen Hilfs- und Facharbeitersätze vergütet.

Die Stundenzettel für Regiearbeiten sind wöchentlich einmal zur Unterschrift vorzulegen.

In die nachstehend anzubietenden Stundensätze sind alle Kosten für Personal (einschließlich Auslösung, Fahrtkosten und Montageunterbrechungen), Werkzeug- und Arbeitsgerätestellung, Abnutzung und Verbrauchsmittel usw. einzurechnen.

Die nachstehenden Verrechnungssätze sind unter Beachtung der preisrechtlichen Vorschriften zu ermitteln und gelten unabhängig von der Anzahl der abgerechneten Stunden. Sie enthalten den tatsächlichen Lohn mit Zuschlägen für Gemeinkosten, Sozialkassenbeiträge, vermögenswirksame Leistungen, Aufsicht, Wegegelder, Trennungsgelder usw. sowie anteilige Auslösen und die Lohn- und Gehaltsnebenkosten.

Zuschläge für Nacht-, Sonn- und Feiertagsarbeiten sowie für Überstunden werden gesondert vergütet, wenn sie von der Bauleitung angeordnet werden.

**3.2.10 Ingenieur**
Stundensatz Ingenieur
Für erforderliche Arbeiten, die nicht im LV erfasst sind und ausschliesslich gegen Nachweis zur Ausführungkommen, werden berechnet:
Stunden Ingenieur
Menge: 1,000 h

**3.2.20 Meister/Spezialmonteur**
Stundensatz Meister/Spezialmonteur
Für erforderliche Arbeiten, die nicht im LV erfasst sind und ausschliesslich gegen Nachweis zur Ausführungkommen, werden berechnet:
Stunden Meister/Spezialmonteur
Menge: 1,000 h

**3.2.30 Monteur / Technische Hilfskraft**
Für erforderliche Arbeiten, die nicht im LV erfasst sind und ausschliesslich gegen Nachweis zur Ausführungkommen,werden berechnet:
Stunden Monteur/technische Hilfskraft
Menge: 1,000 h

**3.2.40 Helfer**
Helfer
Tarifliche Bezeichnung: '....................................................'
Menge: 1,000 h

**3.2.50 Ingenieur EMSR-Technik**
Ingenieur EMSR-Technik
Tarifliche Bezeichnung: '....................................................'
Menge: 1,000 h

**3.2.60 Programmierer EMSR-Technik**
Programmierer EMSR-Technik
Tarifliche Bezeichnung: '....................................................'
Menge: 1,000 h

**3.2.70 Techniker EMSR-Technik**
Techniker EMSR-Technik
Tarifliche Bezeichnung: '....................................................'
Menge: 1,000 h

**3.2.80 Monteur EMSR-Technik**
Monteur-EMSR-Technik
Tarifliche Bezeichnung: '....................................................'
Menge: 1,000 h

#### Abschnitt 3.3 Weitere Schutzmaßnahmen

**3.3.10 Schutz der bestehenden Pumpen**
*** Pauschalposition
*** EP-Aufgliederung gefordert
Bestehende Pumpen sind während der Baumaßnahmen durch geeignete Abdeckungen wie Planen zu liefern, zu verwenden und nach Abschluss der Arbeiten fachgerecht abzubauen. Die Abdeckungen müssen die Pumpen vor Staub, Schmutz und mechanischen Schäden schützen, ohne den Betrieb der Pumpen zu beeinträchtigen.
Menge: 1,000 psch
Leistungsbereichkatalog: 000
